# Abbrucharbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu
einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Abbrucharbeiten
Datum: 15.04.26

### Titel 1 Abbruch- & Rückbauarbeiten Genehmigungsfrei

#### Untertitel 1.1 Baustelleneinrichtung

**1.1.10 Staubschutz**
Staubschutz zwischen Arbeitsbereiche und Treppenhaus/
Fluren für die Abbrucharbeiten.
Türen und Durchgänge Staubdicht abkleben.
5 Durchgänge
Menge: 1,000 psch

**1.1.20 Fahrbares Standgerüst für Arbeiten über 3,50 m**
Fahrbares Standgerüst, Systemgerüst DIN 4420/EN 12810,
als Modulgerüst,
Gerüstgruppe 2, flächenbezogenes Nutzgewicht 150
kg/m2,
Höhe der obersten Gerüstlage bis 2 m,

Gerüstlagen mit allseitigem Seitenschutz,
Höhe ca. 3,50 m
vorhalten, umbauen und wieder abbauen.
Menge: 1,000 Stk

**1.1.30 Genehmigung Container auf Nachweis**
*** Bedarfsposition ohne GB
Container aufstellen auf öffentlichem Grund
inkl. Genehmigung, Sperrung und Lieferung

Containergröße bis ca. 7 cbm, mit abschließbaren
Deckel.
Bauschschutttrennung.

Stellfläche für max. 2 Container vorgesehen.
Menge: 1,000 psch

**1.1.40 Entsorgung Container**
Container sind zu tauschen oder abzutransportieren und
das Material fachgerecht zu entsorgen.
Containergröße bis ca. 7 cbm, mit abschließbaren
Deckel.
Stellfläche für max. 2 Container gleichzeitig
vorgesehen.
Bauschschutttrennung.

Entsorgung auf Nachweis.

Die Entsorgung hat nach den Grundsätzen des
Kreislaufwirtschafts- und Abfallgesetzes zu erfolgen
unter Beachtung der Bestimmungen des Landesumweltamtes
(LUV) und der Stadt Köln.
Menge: 15,000 St

**1.1.50 Zulage Entsorgung Asbest**
*** Bedarfsposition ohne GB
Fachgerechte Entsorgung von Asbest oder gleichwertige
Dämmung.
Entsorgung auf Nachweis.

Die Entsorgung hat nach den Grundsätzen des
Kreislaufwirtschafts- und Abfallgesetzes zu erfolgen
unter Beachtung der Bestimmungen des Landesumweltamtes
(LUV) und der Stadt Köln.
Menge: 1,000 m2

#### Untertitel 1.2 Rückbau & Entsorgung Sanitäranlagen und

**1.2.10 Teeküchen Rückbauen & entsorgen**
Rückbau und Entsorgung der vorhandenen Teeküchen.
Küchen bestehen aus Unter- und Oberschränken, sowie
weitere Regale.Inkl. aller Befestigungen und
Materialien

Circa Maße der Küchen:
1. OG: ca. 2,35m x 0,6m
2. OG: ca. 1,70m x 0,6m
3. OG: 2x ca. 2,70m x 0,6m

Das Material wird Eigentum des AN und ist fachgerecht
zu entsorgen.
Menge: 3,000 St

**1.2.20 Zulage Altgeräte Kühlschrank entsorgen Teeküchen**
Rückbau und Entsorgung von Altgeräten.
Kühlschrank als Unterschrank
Das Material wird Eigentum des AN und ist fachgerecht
zu entsorgen.
Menge: 3,000 St

**1.2.30 Zulage kleine Altgeräte entsorgen Teeküchen**
Rückbau und Entsorgung von Altgeräten, in Form von
Mikrowelle, Minibackofen,Elektrogrill etc.
Das Material wird Eigentum des AN und ist fachgerecht
zu entsorgen.
Menge: 5,000 St

**1.2.40 Wandbeläge entfernen & entsorgen**
Wandbeläge, wie Tapete fachgerecht entfernen &
entsorgen.
Das Material wird Eigentum des AN und ist fachgerecht
zu entsorgen.
Menge: 412,000 m2

**1.2.50 Bestandsfliesen an Wänden entfernen & entsorgen**
Abbruch bestehender Bestandsfliesen im Bad und Küche &
entsorgen.
Fliesen sind umlaufen mit einer Höhe von 2m
Das Material wird Eigentum des AN und ist fachgerecht
zu entsorgen.
Menge: 341,000 m2

**1.2.60 Fenster EG ausbauen & entsorgen**
Holzfenster im EG WC ausbauen und entsorgen.
Fenster ist im Bestand von der Treppenhausseite
zugemauert. Von dem WC aus ist das Fenster frei
zugänglich.
Das Material wird Eigentum des AN und ist fachgerecht
zu entsorgen.
Menge: 1,000 St

**1.2.70 Oberlicht 2.OG ausbauen & entsorgen**
Holzfenster als Oberlicht über Tür ausbauen und
entsorgen.
Das Material wird Eigentum des AN und ist fachgerecht
zu entsorgen.
Menge: 1,000 St

**1.2.80 Deckenbekleidung entfernen & entsorgen**
Deckenbekleidung aus Gipskarton- oder Heraklithplatten
inkl. Unterkonstruktion, Befestigungsmaterial und
Deckenbeläge wie Tapete etc. fachgerecht entfernen &
entsorgen.
Höhe bis 3,5 m
Das Material wird Eigentum des AN und ist fachgerecht
zu entsorgen.
Menge: 165,000 m2

**1.2.90 Zulage über 3,5m**
Zulage zur vorbeschriebenen Leistung, für die Arbeiten
über 3,5m
Höhe bis ca. 3,70m.
Das Material wird Eigentum des AN und ist fachgerecht
zu entsorgen.
Menge: 60,000 m2

**1.2.100 Deckenbeläge entfernen & entsorgen**
*** Bedarfsposition ohne GB
Deckenbeläge, wie Tapete fachgerecht entfernen &
entsorgen.
Das Material wird Eigentum des AN und ist fachgerecht
zu entsorgen.
Höhe bis ca. 3,70m
Menge: 60,000 m2

**1.2.110 Podest entfernen & entsorgen**
Podest im 2.OG im Bereich Teeküche und Serverraum
zurück bauen und entsorgen.
Rückbau erfolgt nur in Rücksprache mit Bauleitung.
Maße ca. 3,30m x 2,50 m
Höhe ca. 15 cm
Das Material wird Eigentum des AN und ist fachgerecht
zu entsorgen.
Menge: 8,000 m2

**1.2.120 Bodenbeläge Fliesen entfernen & entsorgen**
Bodenbeläge aus Fliesen inkl. Kleber zurückbauen und
entsorgen.
Das Material wird Eigentum des AN und ist fachgerecht
zu entsorgen.
Menge: 86,000 m2

**1.2.130 Bodenbeläge entfernen & entsorgen**
Bodenbeläge aus PVC-Boden in Flurbereichen inkl. Kleber
und Fußleisten zurückbauen und entsorgen.
Das Material wird Eigentum des AN und ist fachgerecht
zu entsorgen.
Menge: 80,000 m2

**1.2.140 Klebereste abfräsen**
Klebereste und Mörtelreste im Bereich der entfernten
Bodenbeläge abfräsen und entsorgen.
Menge: 166,000 m2

**1.2.150 Abbruch von WC Trennwänden**
Beschichtete Systemtrennwände inkl. Türen und
Befestigungen abbrechen und entsorgen.
Wandstärke ca. 6 cm
Das Material wird Eigentum des AN und ist fachgerecht
zu entsorgen.
Menge: 82,000 m2

**1.2.160 Abbruch von nichtragendes Innenwände MW 16cm**
Mauerwerkswände bis Rohboden Betondecke abbrechen und
entsorgen.
Wandstärke ca. 16 cm
Das Material wird Eigentum des AN und ist fachgerecht
zu entsorgen.
Menge: 168,000 m2

**1.2.170 Abbruch von nichtragendes Innenwände MW 20 cm**
*** Bedarfsposition ohne GB
Mauerwerkswände bis Rohboden Betondecke abbrechen und
entsorgen.
Wandstärke ca. 20 cm
Das Material wird Eigentum des AN und ist fachgerecht
zu entsorgen.
Menge: 50,000 m2

**1.2.180 Abbruch von Vorsatzschalen GK**
Vorsatzschalen für Installationsleitungen aus
Gipskarton abbrechen und entsorgen.
Das Material wird Eigentum des AN und ist fachgerecht
zu entsorgen.
Menge: 13,000 m2

**1.2.190 Abbruch von Schachtwände**
*** Bedarfsposition ohne GB
Abbruch Schachtwände zu Installationsschächten aus
Mauerwerk abbrechen und entsorgen.
Das Material wird Eigentum des AN und ist fachgerecht
zu entsorgen.

Rückbau nur in Rücksprache mit Bauleitung
Menge: 13,000 m2

**1.2.200 Abbruch Abkofferungen & entsorgen**
Abkofferungen im Bereich der WCs inkl.
Unterkonstruktion fachgerecht abbrechen und entsorgen.
Maße bxh ca. 0,4 m x 0,4m
Das Material wird Eigentum des AN und ist fachgerecht
zu entsorgen.
Menge: 15,000 m

**1.2.210 Rückbau Stahlzargen**
Rückbau der bestehenden Stahlzargen und entsorgen.
Zargen sind in nicht tragenden Mauerwerk ca. 16cm
verbaut.
Maße ca. 0,895x2,13m

Das Material wird Eigentum des AN und ist fachgerecht
zu entsorgen.
Menge: 2,000 St

**1.2.220 Rückbau Türen Holztüren mit Holzzargen**
Rückbau der bestehenden Innentüren aus Holz mit
Holzzargen und entsorgen. Türen sind in nicht tragenden
Mauerwerk ca. 16cm verbaut.
Maße ca. 0,895x2,13m

Das Material wird Eigentum des AN und ist fachgerecht
zu entsorgen.
Menge: 7,000 St

**1.2.230 Rückbau Türen Holztüren mit Stahlzargen**
Rückbau der bestehenden Innentüren aus Holz mit
Stahlzargen und entsorgen. Türen sind in nicht
tragenden Mauerwerk ca. 16cm verbaut.
Maße ca. 0,895x2,13m

Das Material wird Eigentum des AN und ist fachgerecht
zu entsorgen.
Menge: 9,000 St

**1.2.240 Rückbau Holzzarge Schiebetür Flur**
Rückbau der bestehenden Holzzarge für eine Scheibetür
und entsorgen. Zarge ist an der tragenden Mauerwerk ca.
16 cm verbaut.
Maße ca. 1,01x2,13m

Das Material wird Eigentum des AN und ist fachgerecht
zu entsorgen.
Menge: 1,000 St

#### Untertitel 1.3 Rückbau & Entsorgung Seminarräume

**1.3.10 Einbauschränke Rückbauen & entsorgen**
Rückbau und Entsorgung der vorhandenen Einbauschränke,
inkl aller Befestigungsmaterialien.

Schrankhöhen bis Abhangdecke ca. 2,90m hoch

Das Material wird Eigentum des AN und ist fachgerecht
zu entsorgen.
Menge: 37,000 m

**1.3.20 Wandbeläge entfernen & entsorgen**
Wandbeläge, wie Tapete fachgerecht entfernen &
entsorgen.
Das Material wird Eigentum des AN und ist fachgerecht
zu entsorgen.
Menge: 4688,560 m2

**1.3.30 Oberlicht ausbauen & entsorgen**
Holzfenster als Oberlicht über Tür ausbauen und
entsorgen.
Das Material wird Eigentum des AN und ist fachgerecht
zu entsorgen.
Menge: 3,000 St

**1.3.40 Deckenbekleidung entfernen & entsorgen**
Deckenbekleidung Abhangdecken aus Gipskarton- oder
Heraklithplatten inkl. Unterkonstruktion,
Befestigungsmaterial und Deckenbeläge wie Tapete etc.
fachgerecht entfernen & entsorgen.
Höhe bis 3 m
Das Material wird Eigentum des AN und ist fachgerecht
zu entsorgen.
Menge: 1223,000 m2

**1.3.50 Zulage über 3,5 m**
Zulage zur vorbeschriebenen Leistung, für die Arbeiten
über 3,5m
Höhe bis ca. 3,70m
Das Material wird Eigentum des AN und ist fachgerecht
zu entsorgen.
Menge: 388,000 m2

**1.3.60 DeckenbelägeTreppenhaus entfernen & entsorgen**
Deckenbeläge im Treppenhaus
Deckenbeläge wie Tapete etc. fachgerecht entfernen &
entsorgen.
Das Material wird Eigentum des AN und ist fachgerecht
zu entsorgen.
Höhe bis ca. 3,70m
Menge: 388,000 m2

**1.3.70 Bodenbeläge Teppich entfernen & entsorgen**
Bodenbeläge aus Teppich inkl. Kleber zurückbauen und
entsorgen.
Das Material wird Eigentum des AN und ist fachgerecht
zu entsorgen.
Menge: 1003,000 m2

**1.3.80 Bodenbeläge PVC-Boden entfernen & entsorgen**
Bodenbeläge PVC-Boden, Vinyl oder Ähnliches in
Flurbereichen inkl. Kleber und Fußleisten zurückbauen
und entsorgen.
Das Material wird Eigentum des AN und ist fachgerecht
zu entsorgen.
Menge: 254,000 m2

**1.3.90 Bodenbeläge Laminat entfernen & entsorgen**
Bodenbeläge Laminat oder ähnlich inkl. Kleber und
Fußleisten zurückbauen und entsorgen.
Das Material wird Eigentum des AN und ist fachgerecht
zu entsorgen.
Menge: 49,000 m2

**1.3.100 Bodenbeläge Fliesen entfernen & entsorgen**
Bodenbeläge Fliesen inkl. Kleber und Fußleisten
zurückbauen und entsorgen.
Das Material wird Eigentum des AN und ist fachgerecht
zu entsorgen.
Menge: 10,000 m2

**1.3.110 Klebereste abfräsen**
Klebereste und Mörtelreste im Bereich der entfernten
Bodenbeläge abfräsen und entsorgen.
Menge: 1314,000 m2

**1.3.120 Abbruch von nichtragendes Innenwände MW**
Mauerwerkswände bis Rohboden Betondecke abbrechen und
entsorgen.
Wandstärke ca. 12,5-16 cm
Das Material wird Eigentum des AN und ist fachgerecht
zu entsorgen.
Menge: 386,000 m2

**1.3.130 Abbruch von nichtragendes Innenwände GK**
Gipskartonwände abbrechen und entsorgen.
Wandstärke 16 cm
Das Material wird Eigentum des AN und ist fachgerecht
zu entsorgen.
Menge: 107,000 m2

**1.3.140 Abbruch von nichtragendes Innenwände GK Wand DG**
Gipskartonwände abbrechen und entsorgen.
Wandstärke 16 cm
Das Material wird Eigentum des AN und ist fachgerecht
zu entsorgen.
Menge: 55,000 m2

**1.3.150 Abbruch von Vorsatzschalen GK**
*** Bedarfsposition ohne GB
Vorsatzschalen für Installationsleitungen aus
Gipskarton abbrechen und entsorgen.
Das Material wird Eigentum des AN und ist fachgerecht
zu entsorgen.
Menge: 20,000 m2

**1.3.160 Abbruch von Schachtwände**
*** Bedarfsposition ohne GB
Abbruch Schachtwände zu Installationsschächten aus
Mauerwerk abbrechen und entsorgen.
Das Material wird Eigentum des AN und ist fachgerecht
zu entsorgen.

Rückbau nur in Rücksprache mit Bauleitung
Menge: 10,000 m2

**1.3.170 Abbruch Abkofferungen & entsorgen**
*** Bedarfsposition ohne GB
Abkofferungen inkl. Unterkonstruktion fachgerecht
abbrechen und entsorgen.
Maße bxh ca. 0,4 m x 0,4m
Das Material wird Eigentum des AN und ist fachgerecht
zu entsorgen.
Menge: 20,000 m

**1.3.180 Rückbau Türen Holztüren mit Stahlzargen Treppenhaus**
Rückbau der bestehenden Innentüren aus Holz teils mit
Verglasung mit Stahlzargen und entsorgen. Türen sind in
nicht tragenden Mauerwerk verbaut.
Maße ca. 1,65x2,13m

Das Material wird Eigentum des AN und ist fachgerecht
zu entsorgen.
Menge: 3,000 St

**1.3.190 Rückbau Türen Holztüren mit Stahlzargen**
Rückbau der bestehenden Innentüren aus Holz teils mit
Verglasung mit Stahlzargen und entsorgen. Türen sind in
nicht tragenden Mauerwerk verbaut.
Maße ca. 0,895x2,13m

Das Material wird Eigentum des AN und ist fachgerecht
zu entsorgen.
Menge: 55,000 St

**1.3.200 Rückbau Türen Holztüren mit Holzzargen**
*** Bedarfsposition ohne GB
Rückbau der bestehenden Innentüren aus Holz mit
Holzzargen und entsorgen. Türen sind in nicht tragenden
Mauerwerk verbaut.
Maße ca. 0,895x2,13m

Das Material wird Eigentum des AN und ist fachgerecht
zu entsorgen.
Menge: 5,000 St

### Titel 2 Abbruch- & Rückbauarbeiten Genehmigungspflichtig

#### Untertitel 2.1 Rückbau & Entsorgung Innenwände

**2.1.10 Abbruch von tragenden Innenwände MW 16cm**
*** Bedarfsposition ohne GB
Mauerwerkswände bis Rohboden Betondecke abbrechen und
entsorgen.
Wandstärke ca. 16 cm
Das Material wird Eigentum des AN und ist fachgerecht
zu entsorgen.

Rückbau nur nach Freigabe Bauleitung und gemäß Angaben
Statik.
Menge: 10,000 m2

**2.1.20 Abbruch von tragenden Innenwände MW 20 cm**
*** Bedarfsposition ohne GB
Mauerwerkswände bis Rohboden Betondecke abbrechen und
entsorgen.
Wandstärke ca. 20 cm
Das Material wird Eigentum des AN und ist fachgerecht
zu entsorgen.

Rückbau nur nach Freigabe Bauleitung und gemäß Angaben
Statik.
Menge: 10,000 m2

**2.1.30 Abbruch von tragenden Innenwände MW 30 cm**
*** Bedarfsposition ohne GB
Mauerwerkswände bis Rohboden Betondecke abbrechen und
entsorgen.
Wandstärke ca. 30 cm
Das Material wird Eigentum des AN und ist fachgerecht
zu entsorgen.

Rückbau nur nach Freigabe Bauleitung und gemäß Angaben
Statik.
Menge: 10,000 m2

### Titel 3 Stundenlohnarbeiten

*Hinweis*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

#### Untertitel 3.1 Stundenverrechnungssätze

**3.1.10 Facharbeiter**
Stundenverrechnungssatz für einen Facharbeiter.
Menge: 5,000 h

**3.1.20 Helfer/-in**
Stundenverrechnungssatz für einen Helfer.
Menge: 5,000 h

USt %: 19,00
